# Leistungsbeschreibung (GAEB DA XML 3.2, DA81)
Währung: EUR
Erstellt mit: © Heinze GmbH 2022/ GXML Toolbox V3.3 R20200224, heinze.de, 28.04.2022

## Josef Günthner
Datum: 28.04.2022

### Hauptabschnitt 1 Rollläden

#### Abschnitt 1.1 Kastensysteme

##### Unterabschnitt 1.1.1 FLEXI 4.0 Aufsatzelemente

###### Titel 1.1.1.1 FLEXI 4.0 RAFF_95

**1.1.1.1.1 FLEXI 4.0 RAFF_95 Aufsatzraffstore-Fertigelement**
FLEXI 4.0 RAFF_95 Aufsatzraffstore-Fertigelement
Raffstoreschacht aussen 95mm tief, raumseitig
geschlossen

Raffstorekasten, bestehend aus Polystyrol - Hartschaum
mit Spezialaufbau, innen und aussen mit XPS (Styrodur)
als Putzträger, integrierte Aussteifungsplatte und
Verbindungslaschen zur Befestigung mit dem Fenster,
Kastenabschlussschiene aussen aus Aluminium - zum
bauseitigen Aufstecken von Putzabschlussprofilen. in 3
Standardkastenabmessungen 300x300mm | 365x300mm |
425x300mm  (andere Kastenabmessungen möglich)
Kastengröße (Breite x Höhe):  ....mm x .....mm

Führungsschienensystem 2 teilig, 95mm tief, bestehend
aus:  - ALU Raffstore-Führungsschienen, inklusive Keder
aus Kunststoff  - PVC Grundprofil weiss, Typ: GP_95
Führungen und Abrollprofil in den Standardfarben RAL
9016 /  RAL 9006 / RAL 9007 / RAL 7016 oder EV1
eloxiert  Antrieb inkl. Motorantrieb,  Motorkabel im
Kasten mit angeschlossenem Hirschmannstecker und
dazugehöriger Steckerkupplung für bauseitigen Anschluß.
Mehrpreis für Funkempfänger  in gesonderter Position
angeben  Raffstorelamellen ankreuzen:
( ) 60er,beidseitig umgebördelt
( ) 60er, Flachlamelle
( ) 70er, Abdunkelungslamelle, beidseitig gebördelt
Farbauswahl gemäß Herstellerkollektion

Elementhersteller: Fa.
Josef Günthner GmbH & Co.KG
78628 Rottweil
Tel. 0741/2660
www.guenthner.de

Fensterabmessung:  Breite  _________mm  x  Höhe
__________mm
Menge: 1,000 Stk

###### Titel 1.1.1.2 FLEXI 4.0 RAFF_120

**1.1.1.2.1 FLEXI 4.0 RAFF_120 Aufsatzraffstore-Fertigelement**
FLEXI 4.0 RAFF_120  Aufsatzraffstore-Fertigelement
Raffstoreschacht aussen 120mm tief, raumseitig
geschlossen

Raffstorekasten, bestehend aus Polystyrol - Hartschaum
mit Spezialaufbau, innen und aussen mit XPS (Styrodur)
als Putzträger, integrierte Aussteifungsplatte und
Verbindungslaschen zur Befestigung mit dem Fenster,
Kastenabschlussschiene aussen aus Aluminium - zum
bauseitigen Aufstecken von Putzabschlussprofilen. in 3
Standardkastenabmessungen 300x300mm | 365x300mm |
425x300mm  (andere Kastenabmessungen möglich)
Kastengröße (Breite x Höhe):  ....mm x .....mm

Führungsschienensystem 2 teilig, 120mm tief, bestehend
aus:  - ALU Raffstore-Führungsschienen, inklusive Keder
aus Kunststoff  in den Standardfarben RAL 9016 / RAL
9006 / RAL 9007 / RAL 7016  oder EV1 eloxiert  -
ALU Grundprofil weiss oder anthrazit, Typ: GP_120
Antrieb inkl. Motorantrieb,  Motorkabel im Kasten mit
angeschlossenem Hirschmannstecker und dazugehöriger
Steckerkupplung für bauseitigen Anschluß.  Mehrpreis
für Funkempfänger  in gesonderter Position angeben

Raffstorelamellen ankreuzen:
( ) 60er, beidseitig umgebördelt
( ) 60er, Flachlamelle
( ) 80er, beidseitig umgebördelt
( ) 80er, Flachlamelle
( ) 70er, Abdunkelungslamelle, beidseitig gebördelt
( ) 90er, Abdunkelungslamelle, beidseitig gebördelt
Farbauswahl gemäß Herstellerkollektion

Elementhersteller: Fa.
Josef Günthner GmbH & Co.KG
78628 Rottweil
Tel. 0741/2660
www.guenthner.de

Fensterabmessung:  Breite  _________mm  x  Höhe
__________mm
Menge: 1,000 Stk

**1.1.1.2.2 FLEXI insect integriertes Insektenschutzrollo**
FLEXI insect integriertes Insektenschutzrollo
Insektenschutzrollo zum Einbau in das FLEXI 4.0
Aufsatzelement
eingebaut in das Raffstoreführungsschienensystem (FLEXI
FS C1_120), passend zum vorhandenen ALUGrundprofil
(FLEXI GP_120)
(bei Raff-Schachttiefe 120mm und FLEXI insect nur 60er
oder 70er Raffstorelamellen möglich)
(Lieferant: Josef Günthner GmbH & Co. KG,
Primtalstr.3, 78628 Rottweil)

Fensterabmessung:  Breite  _________mm  x  Höhe
__________mm
Menge: 1,000 Stk

**1.1.1.2.3 to safe Glasabsturzsicherung FLEXI TS**
to safe Glasabsturzsicherung FLEXI TS,
bestehend aus VSG-Klar-Glas 16mm stark, aus 2 x TVG
8mm + 0,76mm Folie,
mit Aluminium U-Abdeckprofil für die obere Glaskante,
in den Standardfarben weiss, RAL 9007 / 7016 oder EV1
eloxiert
eingebaut in Raffstoreführungsschienensystem (FLEXI FS
C2_120),  passend zum vorhandenen ALUGrundprofil
(FLEXI GP_120)
mit allen notwendigen Zubehörteilen zur Befestigung,
max. Glasbreite 300cm bei FLEXI FS C2-120
(bei Raff-Schachttiefe 120mm und to safe nur 60er oder
70er Raffstorelamellen möglich)

(Lieferant: Fa. Josef Günthner GmbH & Co. KG,
Primtalstr. 3, 78628 Rottweil)

Glasbreite  _________mm  x  Glashöhe __________mm
Menge: 1,000 Stk

###### Titel 1.1.1.3 FLEXI 4.0 ROLL_95

**1.1.1.3.1 FLEXI 4.0 ROLL_95 Aufsatzrollladen-Fertigelement**
FLEXI 4.0 ROLL_95  Aufsatzrollladen-Fertigelement
Revisionsöffnung aussen 95mm, raumseitig geschlossen

Rollladenkasten, bestehend aus Polystyrol - Hartschaum
mit Spezialaufbau, innen und aussen mit XPS (Styrodur)
als Putzträger, integrierte Aussteifungsplatte und
Verbindungslaschen zur Befestigung mit dem Fenster,
Kastenabschlussschiene aussen aus Aluminium - zum
bauseitigen Aufstecken von Putzabschlussprofilen. in 3
Standardkastenabmessungen 300x300mm | 365x300mm |
425x300mm  (andere Kastenabmessungen möglich)
Kastengröße (Breite x Höhe):  ....mm x .....mm

Führungsschienensystem 2 teilig, 95mm tief, bestehend
aus:  - ALU Führungsschienen, inklusive Keder aus
Kunststoff  - PVC Grundprofil weiss, Typ: GP_95
Abrollprofil aus Aluminium mit Bürstendichtung
Führungen und Abrollprofil in den Standardfarben RAL
9016 / RAL 9006 / RAL 9007 / RAL 7016  oder EV1
eloxiert  Antrieb inkl. Motorantrieb, Plug & Play Motor
mit automatischer Endlageneinstellung, Auflauf und
Festfrierschutz,. Motorkabellänge 2,5m Mehr- oder
Minderpreis für Funkmotor-, Gurt- oder Kurbelantrieb
in gesonderter Position angeben

Rollladenpanzer ankreuzen:
( ) Alulamellen, rollgeformt, ausgeschäumt
( ) Kunststofflamellen, doppelwandig
Farbauswahl gemäß Herstellerkollektion

Elementhersteller: Fa. Josef
Günthner GmbH & Co.KG
78628 Rottweil
Tel. 0741/2660
www.guenthner.de

Fensterabmessung:  Breite  _________mm  x  Höhe
__________mm
Menge: 1,000 Stk

**1.1.1.3.2 FLEXI insect integriertes Insektenschutzrollo**
FLEXI insect integriertes Insektenschutzrollo
Insektenschutzrollo zum Einbau in das FLEXI 4.0
Aufsatzelement
eingebaut in das Rollladenführungsschienensystem (FLEXI
FS A1_95), passend zum vorhandenen PVCGrundprofil
(FLEXI GP_95)

(Lieferant: Josef Günthner GmbH & Co. KG,
Primtalstr.3, 78628 Rottweil)

Fensterabmessung:  Breite  _________mm  x  Höhe
__________mm
Menge: 1,000 Stk

**1.1.1.3.3 to safe Glasabsturzsicherung FLEXI TS**
to safe Glasabsturzsicherung FLEXI TS,
bestehend aus VSG-Klar-Glas 16mm stark, aus 2 x TVG
8mm + 0,76mm Folie,
mit Aluminium U-Abdeckprofil für die obere Glaskante,
in den Standardfarben weiss, RAL 9007 / 7016 oder EV1
eloxiert
eingebaut in das Rollladenführungsschienensystem (FLEXI
FS A2_95), passend zum vorhandenen PVCGrundprofil
(FLEXI GP_95)

mit allen notwendigen Zubehörteilen zur Befestigung,
max. Glasbreite 234cm bei FLEXI FS A2_95
(max. Glasbreite 300cm bei FLEXI FS A2_120)
(Lieferant: Fa. Josef Günthner GmbH & Co. KG,
Primtalstr. 3, 78628 Rottweil)

Glasbreite  _________mm  x  Glashöhe __________mm
Menge: 1,000 Stk

###### Titel 1.1.1.4 FLEXI 4.0 ROLL_120

**1.1.1.4.1 FLEXI 4.0 ROLL_120 Aufsatzrollladen-Fertigelement**
FLEXI 4.0 ROLL_120  Aufsatzrollladen-Fertigelement
Revisionsöffnung aussen 120mm, raumseitig geschlossen

Rollladenkasten, bestehend aus Polystyrol - Hartschaum
mit Spezialaufbau, innen und aussen mit XPS (Styrodur)
als Putzträger, integrierte Aussteifungsplatte und
Verbindungslaschen zur Befestigung mit dem Fenster,
Kastenabschlussschiene aussen aus Aluminium - zum
bauseitigen Aufstecken von Putzabschlussprofilen. in 3
Standardkastenabmessungen 300x300mm | 365x300mm |
425x300mm  (andere Kastenabmessungen möglich)
Kastengröße (Breite x Höhe):  ....mm x .....mm

Führungsschienensystem 2 teilig, 120mm tief, bestehend
aus:  - ALU Führungsschienen, inklusive Keder aus
Kunststoff  - ALU Grundprofil weiss oder anthrazith,
Typ: FLEXI GP_120  Abrollprofil aus Aluminium mit
Bürstendichtung Führungen und Abrollprofil in den
Standardfarben RAL 9016 / RAL 9006 /  RAL 9007 / RAL
7016 oder EV1 eloxiert  Antrieb inkl. Motorantrieb,
Plug & Play Motor mit automatischer
Endlageneinstellung, Auflauf und Festfrierschutz,.
Motorkabellänge 2,5m Mehr- oder Minderpreis für
Funkmotor-, Gurt- oder Kurbelantrieb  in gesonderter
Position angeben

Rollladenpanzer ankreuzen:
( ) Alulamellen, rollgeformt, ausgeschäumt
( ) Kunststofflamellen, doppelwandig

Farbauswahl gemäß
Herstellerkollektion  Elementhersteller: Fa. Josef
Günthner GmbH & Co.KG
78628 Rottweil
Tel. 0741/2660
www.guenthner.de
Fensterabmessung:  Breite  _________mm  x  Höhe
__________mm
Menge: 1,000 Stk

**1.1.1.4.2 FLEXI insect integriertes Insektenschutzrollo**
FLEXI insect integriertes Insektenschutzrollo
Insektenschutzrollo zum Einbau in das FLEXI 4.0
Roll_120 Aufsatzelement
eingebaut in Rollladenführungsschienensystem (FLEXI FS
A1_120),  passend zum vorhandenen ALUGrundprofil
(FLEXI GP_120)

(Lieferant: Josef Günthner GmbH & Co. KG, Primtalstr.3,
78628 Rottweil), inkl. Lieferung

Fensterabmessung:  Breite  _________mm  x  Höhe
__________mm
Menge: 1,000 Stk

**1.1.1.4.3 to safe Glasabsturzsicherung FLEXI TS**
to safe Glasabsturzsicherung FLEXI TS,
bestehend aus VSG-Klar-Glas 16mm stark, aus 2 x TVG
8mm + 0,76mm Folie,
mit Aluminium U-Abdeckprofil für die obere Glaskante,
in den Standardfarben weiss, RAL 9007 / 7016 oder EV1
eloxiert
eingebaut in Rollladenführungsschienensystem (FLEXI FS
A2_120),  passend zum vorhandenen ALUGrundprofil
(FLEXI GP_120)
mit allen notwendigen Zubehörteilen zur Befestigung,
max. Glasbreite 300cm bei FLEXI FS A2_120
(max. Glasbreite 234cm bei FLEXI FS A2_95)

(Lieferant: Fa. Josef Günthner GmbH & Co. KG,
Primtalstr. 3, 78628 Rottweil)

Glasbreite  _________mm  x  Glashöhe __________mm
Menge: 1,000 Stk
